# MRI_Erweiterung_Kindergarten
Angebotsaufforderung (GAEB DA XML 3.3, DA83)
Projekt: 205
Währung: EUR
Vergabeart: Öffentliche Ausschreibung
Ausführungsbeginn: 12.10.2026
Ausführungsende: 30.04.2027
Erstellt mit: GXML Toolbox V3.3 R20220330, ORCA AVA 27 27.00.00, 02.06.2026

## A Baubeschreibung
A ALLGEMEINE BAUBESCHREIBUNG - GELTUNGSBEREICH: ALLE GEWERKE

1.0 Angaben zur Baustelle / Baubeschreibung

1.1  Baubeschreibung

Im Klinikum rechts der Isar wird der bestehende Kindergarten baulich erweitert. Im Rahmen dieser Erweiterung sind die Freiflächen des Kindergartens wieder herzustellen.

Grundlegendes

Die Freiflächen für den Kindergarten und die Kinderkrippe gliedern sich in drei Bereiche:

- Innenhof südlich des ost-west-gestreckten
  Baukörpers,welcher nach Norden erweitert und aufgestockt
  wird
- Innenhof nördlich dieses Baukörpers
- Östliche Fläche außerhalb dieser beiden Innenhöfe

Innenhof Süd

Der südliche Innenhof bleibt weitgehend erhalten. Es ist allerdings eine Erweiterung der Erschließungsfläche erforderlich, da in diesem Innenhof zukünftig auch die Anlieferung für die Küche erfolgt. Aus diesem Grund ist eine Rampe zu errichten, welche auf die höhere Ebene mit den Eingängen zu Küche und Kita führt. Es sind Winkelstützmauern auszubauen und wieder zu errichten, ebenso wie Belagsflächen.Ebenso ist ein Obstbaum zu pflanzen

Innenhof Nord

Hier befindet sich der Erweiterungsanbau. Die bereits vorhandene "Kieselschlange" wurde eingekürzt und ist zu ergänzen. Es sind noch Betonplattenflächen im Norden und im Osten erhalten. Im Übrigen ist der gesamte Freianlagenbereich wiederherzustellen:

- Herstellung einer Terrassenfläche mit Betonplatten und
  umlaufenden Blockstufen bzw. Sitzblöcken,
- Lieferung ein Einbau von Spielsand
- Einfassung der Sandfläche mit Betonleistenstein
- Ergänzung der vorhandenen "Kieselschlange"
- Lieferung und Einbau von Spielgeräten
- Erstellung eines Belages mit Fallschutzplatten
- Herstellung einer Fertigrasenfläche
- Pflanzung eines Baumes und Pflanzung von Kleinsträuchern

Fläche außerhalb der Innenhöfe (C)

Die Fläche außerhalb der Innenhöfe wird nach Osten erweitert. Sämtliche Einrichtungen bleiben erhalten.

Der erweiterte Bereich liegt südlich der Gastanks und hat eine Größe von ca. 95 m². Aufgrund der Erweiterung dieses Bereiches ist die Umlagerung des vorhandenen Gerätehauses erforderlich.

Es ist eine Rasenfläche zú erstellen soie eine Hecke zu pflanzen. Die Rasenfläche wird mit einem Spielhaus mit Rutsche ausgestattet.

Es sind im Wesentlichen folgende Leistungen zu erbringen:

- Rückbau von Winkelsützmauern ca. 10 m
- Rückbau von Stabgitterzäunen ca.16 m
- Rückbau und Wiederherstellung von Klinkerbelägen ca. 25 m2
- Umsetzen eines Gerätehauses
- Herstellen eines Betonplattenbelages ca.45 m2
- Ergänzung einer Kieselschlange
- Herstellen von Winkelstützmauern ca. 15 m
- Lieferung und Einbau von Spielgeräten:
  Nestschaukel, Federwippe, Wassermatschanlage, Spielhaus mit Rutsche
- Liefern und einbauen von Spielsand ca. 20 m3
- Herstellen einer Pflanzfläche ca. 15 m2
- Pflanzung von zwei Bäumen, Hecke und einigen Sträuchern
- Herstellen einer Rasenfläche ca. 250 m2

1.2  Verkehrsverhältnisse / Baustellenerschließung

Die Baustelle wird über die Troger Straße erschlossen. Die Zufahrt von der Trogerstraße in die beiden I´nnenhöfe ist über Tore möglich.

Der Zugang zum dem nördlichen Hof erfolgt über die Hofdurchfahrt des Gebäudes an der Trogerstr. 26.
Lichte Durchgangsmaße:
- Durchgangsöffnung Strassenseite: B ca. 2,46m, H ca. 3,35m
- Durchfahrt (niedrigste Stelle im Bereich UZ): B ca. 2,50, H ca. 3,40m
- Durchgangsöffnung Hofseite: B ca. 2,35m, H ca. 3,38m.

Der Zugang zu dem südlichen Hof erfolgt über die Hofeinfahrt es Gebäudes an der Trogerstraße 24.
Lichte Durchgangsmaße:
- Breite ca. 2,48 m, Höhe ca. 2.43 m.

Sämtliche Materialien, Geräte, Maschinen, etc. sind durch diese Hofeinfahrten einzubringen. Die Anlieferung unter
diesen (erschwerten) Bedingungen ist in den Einheitspreis einzukalkulieren.
Die Platzverhältnisse für die Baustelleneinrichtung, die Zugänglichkeit zum Baufeld sowie das Umfeld des
Baufeldes sind äußerst beschränkt. Das Bauvorhaben liegt auf dem Gelände des TUM-Klinikums an der
Trogerstraße 26. Es handelt sich um denkmalgeschützten Bautenbestand mit kleinteiliger Zufahrts- und
Hofsituation. Dies ist bei der Kalkulation zu berücksichtigen.
Die Hofdurchfahrt hat eine zulässige Nutzlast von ca. 4KN/m². Die Durchfahrt wurde im KG-Bereich bereits
mittels Baustützen ertüchtigt. Bei höheren (Geräte-)Lasten ist im Vorfeld ein Statiker einzubinden.

Zur Geräte- und Materialeinbringung steht kein Kran zur Verfügung. Es ist sicherzustellen, dass die zulässige
Nutzlast der Hofdurchfahrt nicht überschritten wird bzw. entsprechend der statischen Vorgaben ertüchtigt wird.

An- und Ablieferung erfolgen über die Trogerstraße. Verschmutzungen auf der Zufahrtsstraße (Trogerstr.) sowie
auf der Baustellen- und BE-Fläche im Rahmen der erforderlichen Transporte sind umgehend, unaufgefordert und
auf Kosten des AN zu beseitigen (im Einheitspreis mit abgegolten). Verunreinigungen sind generell zu vermeiden
bzw. durch geeignete Maßnahmen zu verringern (z.B. Anfeuchten zur Vermeidung von Staubentwicklung, u.ä.).
Die Befahrbarkeit der Trogerstrasse, insbesondere durch Rettungswägen, Polizei oder
Feuerwehreinsatzfahrzeuge ist zu jedem Zeitpunkt sicherzustellen.

Vom AG wird eine Baustelleneinrichtungsfläche im Außenbereich (ohne Witterungsschutz) zur Verfügung
gestellt. Der Ausschreibung liegt eine Übersichtsskizze mit Darstellung der Bereiche bei. Sanitäreinrichtungen
werden im Bereich der Umbaufläche vonseiten des AG zur Verfügung gestellt.
Die Baustelleneinrichtung ist umlaufend mit Bauzäunen geschlossen und geschlossen zu halten. Die
Hofdurchfahrt ist ebenfalls durch Bauzaunelemente gesichert und geschlossen zu halten. Das Öffnen der
Bauzäune ist zur zum Zwecke des Transportes gestattet. Alle Zugänge sind mit Schloss zu sichern. Nach
arbeitstäglichem Abschluss der Arbeiten ist sicherzustellen, dass alle Zugänge verschlossen sind.
Den Anweisungen des durch den AG eingesetzten Sige-Koordinator ist Folge zu leisten.
Auf dem Gelände des TUM Klinikums besteht Parkverbot, d.h. KFZ dürfen nicht auf dem Gelände geparkt
werden.
Größere Anlieferungen und Transporte großer Gerätschaften sind mit dem AG abzustimmen und 2 Wochen im
Voraus anzumelden.
Diese Informationen sind der Kalkulation des AN zugrunde zu legen.

Der Bieter hat sich unbedingt vor Ort mit den Gegebenheiten vertraut zu machen und die zu bearbeitenden Flächen sowie die Verkehrsinfrastruktur zu besichtigen, um sich ein Bild von der Lage des und den Logistikmöglichkeiten zu machen. Nachforderungen aus Unkenntnis der örtlichen Gegebenheiten können nicht anerkannt werden.

1.3. Baustrom / Bauwasser / Verbrauchskosten

Bauwasseranschluss und Baustromanschluss sind vorhanden.

1.4  Lager und Arbeitsplätze / Flächen Baustelleneinrichtung

Aufgrund insgesamt beengter Flächenverhältnisse ist die Baustelleneinrichtung des ANs entsprechend zu disponieren und mit der OÜ (Objektüberwachung) abzustimmen. Lagerflächen und Flächen für die Baustelleneinrichtung stehen nur in begrenztem Umfang in den beiden Innenhöfen zur Verfügung

1.5  Besondere umweltrechtliche Vorschriften

Der AN hat die Maßnahmen zum Schutze der Umwelt in eigener Verantwortung durchzuführen. Allgemein gültige, gesetzliche und behördliche Bestimmungen sind zu beachten.

1.6  Entsorgung, Sauberkeit auf der Baustelle

Der AN hat sämtliche von seinen Arbeiten herrührenden Abfälle, Verpackungsmaterialien, Restmaterialien, Verunreinigungen, Bauschutt dgl. als Nebenleistung nach VOB/C eigenverantwortlich zu entsorgen. Die gesetzlichen Entsorgungsvorschriften sind zu berücksichtigen.

2. Technische Angaben

Art der Leistung
Ausschreibungsgegenstand ist die Wiederherstellung der Freianlagen (Garten- und Landschaftsbauarbeiten).
Die Leistungen sind - sofern nicht ausdrücklich anders beschrieben - mit sämtlichen erforderlichen Lieferungen
und Leistungen anzubieten. Die angebotenen Leistungen müssen den in den LV-Texten beschriebenen
Anforderungen und Qualitäten entsprechen. Alle Baustoffe und Konstruktionen müssen über eine gültige
bauaufsichtliche Zulassung verfügen oder durch anerkannte Prüfzeugnisse als geeignet nachgewiesen werden.
Die Ausführung ist gemäß der Prüfzeugnisse zu erbringen. Die Nachweise sind vor Beginn der Arbeiten
vorzulegen.

Die Leistungen sind entsprechend folgender Vorgaben in der aktuell gültigen Fassung auszuführen:
- VOB Teil C, ATV DIN 18299, Allgemeine Regelungen für Bauarbeiten jeder Art
- VOB, Teil C, ATV DIN 18320, Landschaftsbauarbeiten
- VOB, Teil C, ATV DIN 18335, Stahlbauarbeiten
- VOB, Teil C, ATV DIN 18336, Abdichtungsarbeiten
- VOB, Teil C, ATV DIN 18338, Dachdeckungsarbeiten
- VOB, Teil C, ATV DIN 18345, Wärmedämm-Verbundsysteme
- VOB, Teil C, ATV DIN 18360, Metallbauarbeiten
- VOB, Teil C, ATV DIN 18364, Korrosionsschutzarbeiten an Stahlbauten
- sämtliche einschlägige DIN-Normen und gesetzlichen Vorgaben zum Zeitpunkt der Ausführung
- anerkannte Regeln der Technik auf aktuellem Stand zum Zeitpunkt der Ausführung
- Normen und Vorschriften, Herstelleranweisungen
- öffentlich-rechtliche Vorschriften zur Sicherheit am Bau & Unfallverhütung

Die Arbeiten erfolgen im laufenden Betrieb der umliegenden Gebäude des TUM Klinikums, d.h. kurzzeitige
Unterbrechungen der Arbeiten sind in der Kalkulation des AN einzurechnen und werden nicht gesondert vergütet.
Der AN hat Vorleistungen eigenständig zu überprüfen und ggf. bestehende Bedenken anzumelden. Der AN hat
die erforderlichen Vermessungsarbeiten für seine Leistungen eigenverantwortlich durchzuführen.

3.  Ausführungszeitraum und Ausführungsunterlagen

Ausführungsbeginn: 12. Oktober 2026
Fertigstellung: 30. April 2027

Ausführungsunterlagen:
Ausführungsplan M 1:100
D1 Schnitt A-A'
D2 Geländer
D3 Schnitt Nord
D4 Kieselschlange
D5 Kieselpflaster
D6 Gerätehaus
D7 Rutsche Ansicht
D8 Stellstufen / Böschung

## B Zusätzliche Besondere Vertragsbedingungen
B ZUSÄTZLICHE BESONDERE VERTRAGSBEDINGUNGEN

0  Vorbemerkungen

0.1 Unfallverhütungsvorschriften

Es gelten die einschlägigen Unfallverhütungsvorschriften in ihrer
jeweils gültigen Fassung.

0.2 Schutz bestehender Flächen

Es dürfen nur Flächen innerhalb der Baustelle befahren werden.

Bestehende Vegetationsflächen innerhalb der Baustelle, wie
-  Wurzelbereiche von Bäumen gemäß RAS-LP 4 bzw. bis zu 1,5 Meter
außerhalb der Kronentraufe
-  Pflanzflächen
-  Rasen- und Wiesenflächen
dürfen jedoch nicht befahren werden. Ausgenommen hiervon ist die Bearbeitung solcher Flächen mit entsprechenden Geräten und Maschinen.

Materiallagerung auf bestehenden Vegetationsflächen ist nicht zulässig.

Zufahrtswege, Nebenflächen und Einrichtungen sind vor Verschmutzung oder Beschädigung zu schützen und in einem verkehrssicheren Zustand zu halten.

0.3  Abrechnung von Bodenmengen

Gemäß VOB C DIN 18300 werden alle Bodenmengen in festem Zustand abgerechnet. Werden Bodenmengen abweichend nach loser Menge erfasst, so gilt gemäß ZTV-Stra-Mü 2.14.2 als Auflockerungsfaktor 0,8 (= 125 %) für alle Bodenarten mit Ausnahme von Bauschutt. Bauschutt wird entsprechend
den Positionen nach loser Menge bzw. Gewicht gemäß Wiegeschein abgerechnet.

0.4  Bearbeitung von Boden

Oberboden ist so einzubauen, dass er durch die Einbaugeräte nicht verdichtet wird (Überkopfeinbau, Einbau rückwärts schreitend). Der Einbau mit Planierraupe oder Planiergerät ist nicht zulässig.

Vor Einbau eines zu liefernden Oberboden ist ein Zwischenaufmass zuerstellen.

Der Ausbau von Boden ist getrennt nach den einzelnen Bodenarten durchzuführen, wenn in den Leistungspositionen nichts anderes ausgesagt ist.

Bei profilgerechtem Bodenein- und -ausbau ist eine Profilgenauigkeit von +/- 3 cm gefordert, wenn in den Leistungspositionen nichts anderes ausgesagt ist.

0.5  Schadstofffreiheit gelieferter Stoffe

Oberboden und Kompost muss der Einbauklasse bzw. dem Zuordnungswert Z0 (= uneingeschränkter Einbau) der LAGA (Anforderungen an die stoffliche Verwertung von mineralischen Reststoffen und Abfällen der Länderarbeitsgemeinschaft Abfall) entsprechen.

0.7  Lieferung von Spielsand

Der zu liefernde Spielsand muss folgende Eigenschaften haben:
-  kein Brechsand
-  erstmals aus seiner natürlichen Lagerstätte abgebaut
-  nur an der Schürfstelle zwischengelagert
-  nicht länger als einen Monat nach dem Abbau zwischengelagert
-  gemäß seinem Einsatzzweck als Spielsand unbedenklich für die Gesundheit
-  frei von Fremd- oder Schadstoffen
-  Gehalt an Carbonat kleiner 8 Masse-%
-  Wassergehalt bei der Wägung maximal 4 Gewichts-% bezogen auf die
Trockensubstanz
-  Korngröße 0/2 mit folgenden Kriterien:
-  Absiebung im nassen Zustand
-  Anteil an Schlämmkorn (0,0 bis 0,063 mm) kleiner 3 Masse-%
-  Anteil an Feinsand (0,063 bis 0,2 mm) 15 bis 30 Masse-%
-  Anteil an Kieskorn (größer 2,0 mm) maximal 10 Masse-%
-  Größtkorn maximal 4,0 mm
-  Ungleichförmigkeitszahl (U=d60/d10) 4 bis 6

Rechtzeitig vor Einbau des Sandes sind folgende Prüfzeugnis des Materialprüfungsamtes für das Bauwesen derTechnischen Universität München oder eines anderen gleichwertigen Institutes vorzulegen, dem folgendes zu entnehmen ist:
-  Korngrößenverteilung
-  abschlämmbare Bestandteile
-  Stoffe organischen Ursprungs

Der Sand muß beim Transport zur Verwendungsstelle abgedeckt sein

0.8 Bauleistungen im Stundenlohn

Bauleistungen im Stundenlohn dürfen nur auf besondere Anordnung der Bauleitung ausgeführt werden.

Arbeitskräfte:
Die jeweiligen Verrechnungssätze für Arbeitskräfte sind unter Beachtung der preisrechtlichen Vorschriften zu ermitteln und gelten unabhängig von der Anzahl der abgerechneten Stunden. Sie müssen den tatsächlichen Lohn, die Zuschläge für Gemeinkosten, Sozialkassenbeiträge,vermögenswirksame Leistungen und dergleichen sowie Lohn- und Gehaltsnebenkosten enthalten. Zuschläge für Nacht-, Sonn- undFeiertagsarbeiten sowie für Überstunden werden gesondert vergütet.
Auf den Regiebelegen sind außer den ausgeführten Tätigkeiten und deren Dauer auch der Name und die Lohngruppe der jeweiligen Arbeitskraft aufzuführen. Die Belege sind vom Auftragnehmer mit Datumsangabe zu
unterzeichnen.

Geräte und Fahrzeuge:
Die jeweiligen Verrechnungssätze für Geräte und Fahrzeuge müssen sämtliche Aufwendungen für den Einsatz, insbesondere für Vorhalten und Betriebsstoffe sowie sämtliche Zuschläge und Kosten für das Bedienungspersonal enthalten. Vorausgesetzt wird der Einsatz eines hierfür geschulten und zahlenmäßig erforderlichen Personals. Eine Vergütung für höher qualifizierter Arbeitskräfte, als erforderlich,
wird nicht gewährt.

Baustoffe:
Die jeweiligen Verrechnungssätze für Baustoffe müssen die Lieferung frei Baustelle einschließlich dem Transport zur Verwendungsstelle und dem Abladen sowie alle Zuschläge enthalten.

0.09  Baustelleneinrichtung

Für alle im Leistungsverzeichnis beschriebenen Arbeiten sind die notwendigen Aufwendungen zur Einrichtung, Vorhaltung und Räumung der Baustelle, einschließlich z.B. Betriebsstoffe, Maschinen, Werkzeuge, sowie Sicherungseinrichtungen in die Einheitspreise mit einzurechnen,sofern hierfür keine eigenen Positionen vorgesehen sind.

## C Leistungsverzeichnis
C LEISTUNGSVERZEICHNIS

## 00 LV Garten- und Landschaftsbau Erweiterung Kindergarten / Wie

### Titel 01 Garten- und Landschaftsbauarbeiten

#### Untertitel 01.01 Vorbereitende Arbeiten

**01.01.0001 Grasnarbe abräumen**
Pflanzl. Bodendecke abräumen / abschälen
einschl. Wurzelwerk;
Bewuchs: Rasen
Anfallendes Material aufnehmen und entsprechend den
Vorgaben der Entsorgungswirtschaft sachgerecht
verwerten. Anfallende Verwertungs-, Entsorgungs- und
Deponiegebühren sind Bestandteil des ausgewiesenen
Einheitspreises dieser Position und werden nicht
zusätzlich vergütet.
Menge: 140,000 m2

**01.01.0002 Hainbuchen verpflanzen**
Hainbuchen-Heckenpflanzen verpflanzen,
STU ca. 20 cm, Höhe ca. 2.50 m,
Transportweg 20 m.
Menge: 4,000 St

**01.01.0003 Betonleistenstein ausbauen**
Betonleistenstein ausbauen,
Betonleistenstein, 20 x 8 x 100 cm, einseitig gefast, einschl. Fundament aus Beton und einseitiger Rückenstütze, Bettungsdicke ca. 25 cm, asubauen, laden und abtransportieren.
Material wird Eigentum des Auftragnehmers und ist einer Wiederverwertung zuzuführen.
Anfallende Verwertungs-, Entsorgungs- und
Deponiegebühren für Steine sowie das Bettungsmaterial sind Bestandteil des ausgewiesenen Einheitspreises dieser Position und werden nicht zusätzlich vergütet.
Menge: 25,000 m

**01.01.0004 Leistung wie zuvor in vollem Wortlaut beschrieben,**
Leistung wie zuvor in vollem Wortlaut beschrieben,
jedoch Betonleistenstein Breite 10 cm und Höhe 30 cm.
Menge: 7,000 m

**01.01.0005 Granitleistenstein ausbauen,**
Granitleistenstein ausbauen, laden und abfahren,
vorhandene Stellstufen
Granitleistenstein Höhe ca. 25 cm, Breite 10 cm
einschl. Bettung aus Beton.
Material wird Eigentum des Auftragnehmers und ist einer Wiederverwertung zuzuführen.
Anfallende Verwertungs-, Entsorgungs- und
Deponiegebühren für Steine sowie das Bettungsmaterial sind Bestandteil des ausgewiesenen Einheitspreises dieser Position und werden nicht zusätzlich vergütet.
Menge: 3,000 m

**01.01.0006 Betonplattenbelag ausbauen**
Betonplattenbelag ausbauen,
Maße 35 x 35 x 5 cm,
Bettung aus Splitt 2/5 bzw.
Splitt-Brechsand-Gemisch 0/5 mm,
verfugt mit Splitt-Brechsand-Gemisch 0/5 mm,
inkl. Bettung aufnehmen,
Platten aufnehmen, nicht mehr brauchbare Platten aussortieren,
Brauchbare Platten laden, transportieren und im Bereich des Klinikumsgeländes geordnet zwischenlagern.
Verfugungs- und Bettungsmaterial sowie nicht mehr brauchbare Platten aufnehmen,transportieren und abfahren.
Material wird Eigentum des Auftragnehmers und ist einer Wiederverwertung zuzuführen.
Anfallende Verwertungs-, Entsorgungs- und
Deponiegebühren für Steine sowie das Bettungsmaterial sind Bestandteil des ausgewiesenen Einheitspreises dieser Position und werden nicht zusätzlich vergütet.
Menge: 25,000 m2

**01.01.0007 Klinkerbelag aufnehmen**
Abbruch des Pflasterbelages;
aus Klinker-Gehsteigplatten, Format 21 x 21 x 4,3 cm,
Oberfläche geriffelt, Farbe blaubunt
Bettung aus Splitt 2/5 bzw.
Splitt-Brechsand-Gemisch 0/5 mm,
verfugt mit Splitt-Brechsand-Gemisch 0/5 mm,
inkl. Bettung aufnehmen;
Brauchbare Klinkerplatten laden, fördern und im Baustelllenbereich geordnet zwischenlagern.
Bettungs- und Verfungungsmaterial sowie nicht mehr brauchbare Steine laden und abfahren.
Material wird Eigentum des Auftragnehmers und ist einer Wiederverwertung zuzuführen.
Anfallende Verwertungs-, Entsorgungs- und
Deponiegebühren sind Bestandteil des ausgewiesenen Einheitspreises dieser Position und werden nicht zusätzlich vergütet.
Menge: 25,000 m2

**01.01.0008 Leistung wie zuvor in vollem Wortlaut beschrieben,**
Leistung wie zuvor in vollem Wortlaut beschrieben, jedoch Klinkerplatten Format 23 x 23 x 5 cm, Oberfläche glatt, hellrot.
Menge: 15,000 m2

**01.01.0009 Winkelstützmauer aus Mauerscheiben ausbauen**
Winkelstützmauer aus Mauerscheiben nach DIN EN 15258, ausbauen,laden und abfahren,
Mauerscheiben mit einer Wandstärke von 12 cm,
aus Beton C45/55 nach DIN 1045 und EN 206,
einschl. Fundament aus Beton C12/15 ausbauen,
sichtbare Höhe: 65 cm,
Baulänge: 100 cm
einschl. zwei Eckelementen.
Anfallendes Material wird Eigentum des Auftragnehmers und ist einer Wiederverwertung zuzuführen.
Anfallende Verwertungs-, Entsorgungs- und
Deponiegebühren sind Bestandteil des ausgewiesenen Einheitspreises dieser Position und werden nicht zusätzlich vergütet.
Menge: 10,000 m

**01.01.0010 Stabgitterzaun abbauen einschl. Pfosten und**
Stabgitterzaun abbauen einschl. Pfosten und Fundamenten sowie von zwei Gartentoren
Stabgitterzaun Höhe 1.20 m,
Länge der Elemente 2 m,
Pfosten Vierkantrohr 40 x 60 mm,
Torpfosten 80 x 80 mm.
Material zum Wiedereinbau im Baustellenbereich zwischenlagern;
Nicht mehr verwendbares Material wird Eigentum des Auftragnehmers und ist einer Wiederverwertung zuzuführen.
Anfallende Verwertungs-, Entsorgungs- und
Deponiegebühren für Steine sowie das Bettungsmaterial sind Bestandteil des ausgewiesenen Einheitspreises dieser Position und werden nicht zusätzlich vergütet.
Menge: 16,000 m

**01.01.0011 Bestehendes Gerätehaus versetzen**
*** Pauschalposition
Bestehendes Gerätehaus versetzen,
Gerätehaus Stahl-Holzkonstruktion
Grundfläche ca. 4.20 m x 3.20 m
Höhe ca. 2.30 m,
Gerätehaus abbauen einschl. Pfostenfundamenten,
(Aufnehmen des Plattenbelages ist in der Pos. 01.04 enthalten), laden, transportieren und nebenan
wieder aufbauen (siehe Detail D6),
einschl. Erstellen der erforderlichen Pfostenfundamente,
einschl. Bodenaushub;
verdrängten Boden seitlich planieren.
(Erstellen des neuen Betonplattenbelages
Position 03.06)
Menge: 1,000 psch

**01.01.0012 Suchschlitz erstellen**
Suchschlitz erstellen
zur Ermittlung der Lage von Versrogungsleitungen bzw. zur Bodenuntersuchung
Grabenbreite bis 0,60 m
Tiefe bis 1.50 m
in Handarbeit
Graben wieder verfüllen.
Menge: 5,000 m

**01.01.0013 Noppenfolie liefern und anbringen**
Noppenfolie liefern und anbringen
Noppenfolie mit Gleitfolie und Vlieskaschierung liefern und nach Herstellervorschrift anbringen,
Breite 0.50 m,
die Noppenfolie ist bis Höhe GOK einzubauen.
Menge: 15,000 m2

#### Untertitel 01.02 Erdarbeiten und Fundamente

**01.02.0001 Boden lösen, vorhandenen Baugrund abziehen,**
Boden lösen, vorhandenen Baugrund abziehen,
Bodenklasse 3 und 4
profilgerecht lösen, laden und abfahren,
vorhandenen Baugrund abziehen,
Ausbautiefe bis 30 cm, laden, fördern und
abfahren;
Material wird Eigentum des Auftragnehmerns und ist einer Wiederverwertung zuzuführen.
Anfallende Verwertungs-, Entsorgungs- und
Deponiegebühren sind Bestandteil des ausgewiesenen
Einheitspreises dieser Position und werden nicht
zusätzlich vergütet.
Menge: 35,000 m3

**01.02.0002 Planum**
Hergestellten Baugrund als Planum für befestigte Flächen profilgerecht nacharbeiten.
Erdmassenausgleich (Auftrag/Abtrag) innerhalb der Flächen bis 10 cm Stärke.
Bodenmaterial nach DIN 18300 Bodenklassen 3 und 4
Profilgenauigkeit +/- 5 cm.
Abrechnung nach Aufmaß fertiger Flächen
Menge: 180,000 m2

**01.02.0003 Baugrund verdichten**
Baugrund bzw. vorhandenen Unterbau verdichten für befestigte Flächen
Verdichtungsgrad DPr 100 %;
Bodenklasse 3 und 4.
Die Verdichtungsarbeiten sind im Bereich von Schächten, Lichtschächten, und vor dem Schachteintritt sowie im Bereich bestehender Sparten unter besonderer Sorgfalt auszuführen.
Abrechnung nahc Aufmaß fertiger Flächen.
Menge: 180,000 m2

**01.02.0004 Frostsicheren Kies liefern und einbauen**
Frostsicheren Kies liefern und einbauen
Frostsicheren Kies als Ergänzung der bereits vorhandenen Tragschichten liefern und profilgerecht einbauen und verdichten mit DPr mind. 95 %,
Wasserdurchlässigkeit kf >= 5,4*10(hoch-5) m/s,
Schichtdicke 15 bis 20 cm.
Abrechnung nach Lieferscheinen.
Menge: 15,000 m3

**01.02.0005 Leistung wie zuvor in vollem Wortlaut beschrieben,**
Leistung wie zuvor in vollem Wortlaut beschrieben, jedoch Schichtdicke 30 bis 40 cm.
Menge: 15,000 m3

**01.02.0006 Sandgrubensohle herstellen**
Sandgrubensohle herstellen
Baugrund mit 2% Gefäll profilgerecht planieren und verdichten, Dränschicht aus Rollkies 0/32 in einer
Schichtdicke von 20 cm einbauen;
mit Geotextilvlies abecken.
Menge: 50,000 m2

**01.02.0007 Sand für Spielflächen profilgerecht einbauen,**
Sand für Spielflächen liefern und profilgerecht einbauen, Naßabsiebung, Korngröße 0/2 mit den Kriterien gem. Vorbemerkungen
Einbauhöhe 40 cm.
Menge: 20,000 m3

#### Untertitel 01.03 Entwässerung

**01.03.0001 Fassadenrinne 15 breit**
Fassadenrinne aus Stahl liefern und einbauen,
verzinkt,
Breite der Rinne 15 cm, BH 75 mm, L 1,0 m, aus korrosionsgeschütztem verzinktem Stahl, begehbar und rollstuhlbefahrbar, Rostauflage nach innen gekantet, mit beidseitiger Perforierung,
DN/OD 75 oder DN/OD 110, Verbindungsknebel, sowie Knebel mit Schraube zur Vandalen Sicherung, L/B/H 1000x150x75 mm;
Einschl. Abdeckung mit Gitterrost, MW 30/10, verzinkt, Kl. A 15, 2-fach verschraubbar mit 2-fachen Verschraubungsplättchen, für Fassadenrinne B 15 cm,
Baulänge 1000 mm;
einbauen auf Betonbett Beton C12/15,
Schichtdicke 15 cm.
Menge: 10,000 m

**01.03.0002 Leistung wie zuvor in vollem Wortlaut beschrieben,**
Leistung wie zuvor in vollem Wortlaut beschrieben, jedoch Passstück.
Menge: 4,000 St

#### Untertitel 01.04 Wege und sonstige Verkehrsflächen

**01.04.0001 Verdichtungskontrollen**
StL-Nr. 0890453010000001
Verdichtungskontrollen
Lastplattendruckversuch zur Verdichtungskontrolle
zusätzlich zur Eigenüberwachung im Auftrage des AG
gemäß DIN 18134 durchführen.
Die Kontrollen sind in Anwesentheit der örtlichen
Bauüberwachung durchzuführen
Die Ergebnisse sind durch ein unabhängiges und
zugelassenes Prüfinstitut zu protokollieren und
auszuwerten.
Die Ergebnisse sind dem AG unverzüglich zu übergeben.
Es sind alle zur Durchführung der Messung
erforderlichen Geräte und das dazu benötigte Personal
bereitzustellen.
Menge: 2,000 St

**01.04.0002 Klinkerbelag herstellen**
Klinkerbelag herstellen mit bauseits vorhandenen Klinkerplatten;
Klinker-Gehsteigplatten, Format 21 x 21 x 4,3 cm,
Oberfläche geriffelt, Farbe blaubunt vom Lagerplatz transporieren und einbauen,
Bettung aus Splitt 2/5 bzw.
Splitt-Brechsand-Gemisch 0/5 mm,
Schichtdicke 5 cm,
verfugt mit Splitt-Brechsand-Gemisch 0/5 mm.
Verlegung im Kreuzverband.
Menge: 25,000 m2

**01.04.0003 Leistung wie zuvor in vollem Wortlaut beschrieben,**
Leistung wie zuvor in vollem Wortlaut beschrieben, jedoch Klinkerplatten zu liefern
Menge: 2,000 m2

**01.04.0004 Klinkerbelag 23 x 23 x 5**
Klinkerbelag herstellen mit bauseits vorhandenen Klinkerplatten;
Klinker-Gehsteigplatten, Format 23 x 23 x 5 cm,
Oberfläche glatt, Farbe hellrot vom Lagerplatz transporieren und einbauen,
Bettung aus Splitt 2/5 bzw.
Splitt-Brechsand-Gemisch 0/5 mm,
Schichtdicke 5 cm,
verfugt mit Splitt-Brechsand-Gemisch 0/5 mm.
Verlegung im Kreuzverband.
Menge: 15,000 m2

**01.04.0005 Betonplattenbelag 40 x 40 x 5 cm**
Betonplattenbelag liefern und herstellen;
Betonplatten 40 x 40 x 5 cm, mit Fase und
Verschiebesicherung, mit Abstandhalter, Höhe ca 35 mm,
Fase ca. 3 x 2 mm
Platten aus Beton nach DIN EN 1339,
liefern und nach DIN 18 318 verlegen,
im Kreuzverband, Fugenbreite 4 mm,
auf Splittbett 0/5, Schichtdicke 5 cm;
Fugenfüllung: Hydraulischer Kalk und
feine Gesteinskörnung 0/3;
Farbe grau uni
Oberfläche: edelkugelgestrahlt
Rutschhemmung Bewertungsgruppe R 13
Menge: 30,000 m2

**01.04.0006 Leistung wie zuvor in vollem Wortlaut beschrieben,**
Leistung wie zuvor in vollem Wortlaut beschrieben, jedoch Betonplatten 35 x 35 x 5 cm.
Münchner Gehwegplatten zu liefern.
Verlegung in Reihen mit versetzten Fugen.
Menge: 15,000 m2

**01.04.0007 Leistung wie zuvor in vollem Wortlaut beschrieben,**
Leistung wie zuvor in vollem Wortlaut beschrieben, jedoch Betonplatten 35 x 35 x 5 cm im Baubereich zwischengelagert.
Menge: 25,000 m2

**01.04.0008 Zuschneiden der Betonplatten in geraden Linien**
Zuschneiden der Betonplatten in geraden Linien entlang von Einfassungen und Einbauten mit Diamantsäge im Nassschneideverfahren
Steindicke 5 cm.
Menge: 85,000 m

**01.04.0009 Leistung wie zuvor in vollem Wortlaut beschrieben,**
Leistung wie zuvor in vollem Wortlaut beschrieben, jedoch in geschwungenen Linien entlang des Kieselpflasters.
Menge: 10,000 m

**01.04.0010 Betonpflaster als Mähkante liefern und einbauen;**
Betonpflaster als Mähkante und Traufstreifen liefern und einbauen;
Betonpflaster 10 x 10 x 8 cm,
Pflaster aus Beton nach DIN EN 1339,
aus TÜV zertifizierter, CO2 neutraler Produktion
mit Microfase
liefern und entlang von Blockstufen als Mähkante einbauen, auf Betonbett C12/C15,Dicke 20 cm,
mit Betonrückenstütze;
Verfugung mit Fugenmörtel auf Zementbasis;
Material: Vorsatzbeton aus farbechten Natursteinkörnungen und UV-beständigen Farbpigmenten;
Kernbeton mit hochfesten Quarz- und Kieszuschlägen (kein Kalkstein)
Farbe grau-Uni
Oberfläche: edelkugelgestrahlt (ferro)
Rutschhemmung Bewertungsgruppe R 13
Menge: 15,000 m

**01.04.0011 Kieselschlange ergänzen**
Kieselschlange ergänzen
Kieselpflaster liefern und und auf Trassezmentmörtelbett einbauen;
aus Zierkiesen verschiedener Natursteine (wie im Bestand vorhanden), Größe 40/60 bis 32/80, Oberfläche geschnitten.
z. B. Carrara-Marmor, Naturgranit hell, Basalt schwarz Gletscherkies bunt, Terrakotta,
Quarzgel, Regenbogen-Stein.
Kieselpflaster in Trasszement-Mörtelbett, Dicke ca. 8 bis 10 cm, Einbindetiefe 2/3 des Steines
Fugendichtung mit Trasszement;
einschl. Betonfundament bewehrt, Dicke bis 95 cm;
(siehe auch Detail 04)
Menge: 2,000 m

**01.04.0012 Kieselpflaster liefern und herstellen;**
Kieselpflaster liefern und herstellen;
aus Zierkiesen verschiedener Natursteine wie im Bestand vorhanden, Größe 40/60 bis 32/80, Oberfläche geschnitten.
z. B. Carrara-Marmor, Naturgranit hell, Basalt schwarz Gletscherkies bunt, Terrakotta,
Quarzgel, Regenbogen-Stein.
Kieselpflaster auf der Terrasse, Bettung in Einkornbeton Fugenfüllung mit wasserdurchlässigem Pflasterfugenmörtel.
Menge: 4,000 m2

**01.04.0013 Fallschutzplatten**
Fallschutzplatte 50 mm, 500 x 500 mm, FF 150
inkl. Drainage, mit Steckverbindungen
für Fallhöhen bis 150 cm
in grün,
aus sortiertem Reifenrecyclinggranulat, zu 100 % wiederverwertbar,
keine Oberflächenversiegelung, d.h. wasserdurchlässig,
geräuschhemmend/ mit angenehmen Wärmeeigenschaften, temperaturbeständig, allwettertauglich und UV-beständig/ dauerelastisch
TÜV zertifiziert nach:
DIN EN 1177:2018, EN 1177:2018 und
DIN EN 1176-1:2017, EN 1176-1:2017
Einbau ist lt. aktueller Verlegeanleitung des Herstellers auszuführen;
einschl. Bodenaushub und Unterbau aus Dränbeton.
Menge: 17,500 m2

**01.04.0014 Holzhackschnitzel liefern und einbauen**
Holzhackschnitzel liefern und einbauen
Holzhackschnitzel aus ausschließlich naturbelassenen, unbehandelten, trockenen Hölzern, ohne Rindenanteile, Körnung 3 bis 40 mm, ohne Feinanteile,
Einfärbung in ‘natur‘
garantiert frei von Holzschutz- und Imprägniermitteln
als Bodenbelag für Spielplatz;
Schichtdicke in gesetztem Zustand 15 cm, entsprechendes Sackungsmaß ist einzukalkulieren.
Menge: 15,000 m2

**01.04.0015 Betonrückenstütze zur Randbefestigung**
Betonrückenstütze zur Randbefestigung des Plattenbelages herstellen,
Beton C12/15.
Menge: 25,000 m

**01.04.0016 Betonleistenstein liefern und einbauen**
Betonleistenstein liefern und einbauen
Leistenstein aus Beton nach DIN EN 1339,
aus TÜV zertifizierter, CO2 neutraler Produktion,
Oberfläche naturbelassen; Höhe: 20 cm, Breite 8 cm,
liefern und in Betonbett aus Beton C12/15 mit zweiseitiger Rückenstütze einbauen.
Menge: 12,000 m

**01.04.0017 Stahlkante zur Einfassung des Betonplattenbelages**
Stahlkante zur Einfassung des Betonplattenbelages liefern und einbauen,
Stahlplatte, Dicke 5 mm, Höhe 40 cm,
Kanten gerundet,
in Betonbett C12/C15 einbauen; in gerader Linie; mit beiseitiger Rückenstütze
OK Stahlkante bündig mit Unterkante Fase Betonplatten.
Menge: 8,000 m

**01.04.0018 Traufkies als Spritzschutz um das Gebäude liefern und**
Traufkies als Spritzschutz um das Gebäude liefern und einbauen;
Natürlicher Kies, gewaschen, frostbeständig, ohne Feinanteile. Korngröße 16/32 mm., grau, liefern und in einer Breite von ca. 30 cm und einer Schichtdicke von ca. 15 cm einbauen auf verdichtete Kiestragschicht.
Menge: 6,000 m2

**01.04.0019 Schachtabdeckung auf erforderliche Höhe setzen,**
Schachtabdeckung auf erforderliche Höhe setzen,
Ausführung mit Auflagering DIN 4034, Verlegung in Mörtel MG II, Fugen glatt verstrichen, Höhenänderung bis 20 cm;
Reststoffe getrennt nach Stoffart aufnehmen, Stoffe
werden Eigentum des AN und sind zu entsorgen.
Menge: 1,000 St

**01.04.0020 Schachtabdeckung auf erforderliche Höhe setzen,**
Schachtabdeckung auf erforderliche Höhe setzen,
Ausführung mit Auflagering DIN 4034, V
Schachtabdeckung quadratisch, 95 x 95  cm
Verlegung in Mörtel MG II, Fugen glatt verstrichen, Höhenänderung bis 40 cm;
Reststoffe getrennt nach Stoffart aufnehmen, Stoffe
werden Eigentum des AN und sind zu entsorgen.
Menge: 1,000 St

#### Untertitel 01.05 Stufen und Mauern

**01.05.0001 Betonblockstufen Terrasse**
Betonblockstufen liefern und einbauen;
Betonblockstufen 100 x 40 x 15 cm,
Blockstufen aus Beton nach DIN EN 1339,
aus TÜV zertifizierter, CO2 neutraler Produktion
mitumlaufender Fase an der Trittfläche, mit verdeckt angeformten Abstandblöcken
liefern und nach DIN 18 318 in Betonbett Beton C12/15, Schichtdicke 15 cm, einbauen (siehe auch Detail D1),
Verfugung mit Fugenmörtel auf Zementbasis
Material: Vorsatzbeton aus farbechten Natursteinkörnungen und UV-beständigen Farbpigmenten;
Kernbeton mit hochfesten Quarz- und Kieszuschlägen (kein Kalkstein)
Farbe grau uni
Oberfläche: edelkugelgestrahlt
Rutschhemmung Bewertungsgruppe R 13
Menge: 11,000 St.

**01.05.0002 Sitzblock aus Beton, Länge 100 cm liefern und einbauen**
Sitzblock aus Beton, Länge 100 cm liefern und einbauen
Sitzblock aus selbstverdichtendem Hochleistungsbeton
Produkt aus TÜV zertifizierter, CO2 neutraler Produktion
100 % Hartgesteinszuschlagstoffe (Quarz- und Granit-Edelsplitte bis 5 mm)
Format L/B/H 100 x 40 x 40 cm;
Kantenausbildung: Sichtkanten definiert gefast
Oberfläche: kugelgestrahlt, Farbe: grau-uni
Festigkeitsklasse C60/75, Expositionsklasse XF4 (Wassersättigung, mit Taumittel Frost/Tausalz 100 g/m2)
Verschleißbeanspruchung XM2;
auf Betonbett Beton C12/15, Schichtdicke 10 cm versetzen.
Menge: 1,000 St.

**01.05.0003 Betonblockstufen liefern und einbauen;**
Betonblockstufen liefern und einbauen;
Betonblockstufen 180 x 35 x 16 cm,
Blockstufen aus Beton nach DIN EN 1339,
aus TÜV zertifizierter, CO2 neutraler Produktion
mitumlaufender Fase an der Trittfläche, mit verdeckt angeformten Abstandblöcken
liefern und nach DIN 18 318 in Betonbett Beton C12/15, Schichtdicke 15 cm, einbauen (siehe auch Detail D1),
Verfugung mit Fugenmörtel auf Zementbasis
Material: Vorsatzbeton aus farbechten Natursteinkörnungen und UV-beständigen Farbpigmenten;
Kernbeton mit hochfesten Quarz- und Kieszuschlägen (kein Kalkstein)
Farbe naturgrau
Oberfläche: kugelgestrahlt
Rutschhemmung Bewertungsgruppe R 13
Menge: 7,000 St

**01.05.0004 Leistung wie zuvor in vollem Wortlaut beschrieben,**
Leistung wie zuvor in vollem Wortlaut beschrieben, jedoch Passtück, Länge ca. 80 cm
Die genauen Maße sind vor Ort zu nehmen!!
Menge: 1,000 St

**01.05.0005 Winkelstützmauer mit schräger Oberkante Höhe**
Liefern und Herstellen einer Winkelstützmauer mit schräger Oberkante gem. Detail D 04;
Mauerscheiben nach DIN EN 15258 liefern und veretzen,
Mauerscheiben mit einer Wandstärke von 12 cm,
aus Beton C45/55 nach DIN 1045 und EN 206, Expositionsklassen XC4, XD3, XF2,
Sichtbeton grau, unbehandelte Oberfläche
einschl. Fundament aus Beton C12/15, Breite 40 cm,
Dicke 25 cm,
Mauerscheiben auf Fundament in 3 cm dicke Zementmörtelschicht MG;
auf tragfähiger und frostsichererer Unterbau,
Im Abstand von ca. 8 m durchgehende Bewegungsfugen im Betonfundament herstellen.

Höhe:  25,5 bis 35 cm
Fußbreite:  30 cm
Baulänge:  100 cm
Menge: 3,000 St

**01.05.0006 Leistung wie zuvor in vollem Wortlaut beschrieben, jedoch**
Leistung wie zuvor in vollem Wortlaut beschrieben, jedoch Höhe 35,5 bis 45 cm.
Menge: 1,000 St

**01.05.0007 Leistung wie zuvor in vollem Wortlaut beschrieben, jedoch**
Leistung wie zuvor in vollem Wortlaut beschrieben, jedoch Höhe 40,5 bis 50 cm.
Menge: 1,000 St

**01.05.0008 Leistung wie zuvor in vollem Wortlaut beschrieben, jedoch**
Leistung wie zuvor in vollem Wortlaut beschrieben, jedoch Höhe 50 bis 59,5 cm.
Menge: 1,000 St

**01.05.0009 Leistung wie zuvor in vollem Wortlaut beschrieben, jedoch**
Leistung wie zuvor in vollem Wortlaut beschrieben, jedoch Höhe 59,5 bis 69 cm.
Menge: 1,000 St

**01.05.0010 Leistung wie zuvor in vollem Wortlaut beschrieben, jedoch**
Leistung wie zuvor in vollem Wortlaut beschrieben, jedoch
Höhe:  69 bis 74 cm;
Fußbreite.  40 cm
Baulänge  50 cm.
Menge: 1,000 St

**01.05.0011 Mauerscheiben nach DIN EN 15258 liefern und veretzen,**
Liefern und Herstellen einer Winkelstützmauer;
Mauerscheiben nach DIN EN 15258 liefern und veretzen,
Mauerscheiben mit einer Wandstärke von 12 cm,
aus Beton C45/55 nach DIN 1045 und EN 206, Expositionsklassen XC4, XD3, XF2,
Sichtbeton grau, unbehandelte Oberfläche
einschl. Fundament aus Beton C12/15, Breite 40 cm,
Dicke 25 cm,
Mauerscheiben auf Fundament in 3 cm dicke Zementmörtelschicht MG;
auf tragfähiger und frostsichererer Unterbau,
Im Abstand von ca. 8 m durchgehende Bewegungsfugen im Betonfundament herstellen.

Höhe:  80 cm
Fußbreite:  55 cm
Baulänge:  100 cm
Menge: 7,000 St

**01.05.0012 Leistung wie zuvor in vollem Wortlaut beschrieben,**
Leistung wie zuvor in vollem Wortlaut beschrieben, jedoch Passstück, Länge ca. 75 cm
Die genauen Maße sind vor Ort zu nehmen!
Menge: 1,000 St

**01.05.0013 Geländer herstellen, liefern und einbauen**
*** Pauschalposition
Geländer aus feuerverzinktem Stahl herstellen, liefern und einbauen;
Geländer Stahl feuerverzinkt,
Höhe 92 cm, mit zwei Querholmen in Höhe von ca. 60 cm und 45 cm
Handläufe Rundrohr, Durchmesser 33 mm,
Pfosten Rundrohr, Durchmesser 33 mm, Länge ca. 135 cm.
Enden der Handläufe mit Knauf, Durchmesser ca:50 mm;
einschl. Erstellen der erforderlichen Fundamente,
Bodenaushub und aller Erd- und Nebenarbeiten,
gem Detail D2 Gländer.
Menge: 1,000 psch

**01.05.0014 Sandkasteneinfassung herstellen;**
Sandkasteneinfassung aus Rundholz liefern und herstellen;
Rundholz aus Lärchenholz liefern und einbauen
Rundhölzer Ø 200 mm, gehobelt, Kanten gerundet
Länge 400 cm,
mit vier angeschraubten Stahlplatten 15 x 10 cm,
Dicke 5 mm; mit angeschweißter Pratze zum Einbetonieren;
einschl. Rundholz in zweiter Reihe mit Bandstahllaschen zum Befestigen an unterm Rundholz (siehe Detail 07)
einschl. vier Betonfundmenten 25 x 25 x 30 cm,
einschl. Bodenaushub und aller Erd- und Nebenarbeiten.
Verdrängten Boden seitlich planieren.
Menge: 1,000 St

**01.05.0015 Stellstufen aus Lärche**
Stellstufen aus Rundholz liefern und herstellen;
Rundholz aus Lärchenholz liefern und einbauen
Rundhölzer Ø 200 mm, gehobelt, Kanten gerundet
Länge 100 cm, Enden 45 Grad abgeschrägt
mit zwei angeschraubten Stahlplatten 15 x 10 cm,
Dicke 5 mm; mit angeschweißter Pratze zum Einbetonieren;
einschl. zwei Betonfundmenten 25 x 25 x 30 cm,
einschl. Bodenaushub und aller Erd- und Nebenarbeiten.
Verdrängten Boden seitlich planieren.
Menge: 2,000 St

**01.05.0016 Leistung wie zuvor in vollem Wortlaut beschrieben jeodh**
Leistung wie zuvor in vollem Wortlaut beschrieben jedoch Länge des Rundholzes 1.70 m
Menge: 1,000 St

#### Untertitel 01.06 Austattungsgegenstände

**01.06.0001 Vogelnestschaukel**
Vogelnestschaukel liefern und einbauen
Vogelnestschaukel mit Standpfosten mit Pfostenschuhen: Pfosten Rundholz Lärche kernfrei, natur, Ø 14 cm
zum Einbetonieren
Querrohr: Stahl, feuerverzinkt mit Pulverbeschichtung RAL 5017 verkehrsblau,
Rundrohr Ø 127 mm, sichtbare Rohrenden mit Stahldeckeln, dauerhaft verschweißt und verschliffen
form- und kraftschlüssige Verbindung zu den Standpfosten

Bestandteile:
Standkonstruktion, lichte Höhe 230 cm
Kreuzgelenke, Stahl, feuerverzinkt, mit Pulverbeschichtung, Sicherungsgelenke, Stahl, feuerverzinkt, mit Pulverbeschichtung
Lagerungen: PA, wartungsfrei, Fangkette: Stahl, feuerverzinkt;
Vogelnestschaukelkorb Ø 110 cm, 2-Punkt-Aufhängung, Abhängungstaue, Herkulesmaterial, Sitzfläche, engmaschige Kunststoff-Gliedermatte mit Stahlseileinlage
Original Huck Vogelnest®
Tau: Herkulesmaterial Ø 16 mm, Kettenstück: Stahl, feuerverzinkt
Seilring: extra stark gepolstert.
Größtes Bauteil: 350 cm x 16 cm x 16 cm
Schwerstes Bauteil: 60 kg

Einschl. vier Fundamenten nach Herstellerangabe,
einschl. Erd- und Nebenarbeiten,
verdrängten Boden laden und abfahren.
Menge: 1,000 St

**01.06.0002 Wassermatschanlage**
Wassermatschanlage liefern und einbauen,
Wassermatschanlage zum Einbetonieren,
bestehend aus:
- Wasserpumpe Edelstahl
- Wasserspeicher, Beckenrandhöhe 75 cm
- Wasserrinne, Länge 100 cm, 1-seitig geöffnet,
1 Stauschieber, Beckenrandhöhe 50 cm
- Matschtisch rautenförmig, 1-seitig geöffnet,
1 Stauklappe, Beckenrandhöhe 38 cm,
Material: 2,0 mm Edelstahl mit Umrandung aus HPL 15 mm,
Standfüße Edelstahlrundrohr Ø 48,3 mm oder Ø101,6 mm;
Sämtliche Pumpenteile aus Metall wie der Pumpenkörper, Wasserauslass, Revisionsdeckel, Pumpenflansch und Verbindungselemente müssen aus V2A Edelstahl gefertigt sein.
Einschl. sechs Fundamenten nach Herstellerangabe sowie Anschluss an bestehende Wasserleitung
Größtes Bauteil: 160 cm x 100 cm x 25 cm
Schwerstes Bauteil: 30 kg.
Einschl. vier Fallschutzplatten rund um Pump,
Farbe beige, auf Dränbeton.
Pumpenschacht ist bauseits vorhanden.
Menge: 1,000 St

**01.06.0003 Hangrutsche liefern und einbauen**
Anbaurutschbahn liefern und einbauen,
Anbaurutschbahn mit Anbauhöhe 95 cm,
Rutschflächenlänge ca. 218 cm, Standardneigung 36 Grad
Material:
Seitenwangen HPL 15 mm, Kolibriblau
Rutschfläche Edelstahl 2 mm
Rutschfläche und Seitenwangen form- und kraftschlüssig verschraubt
Auslaufbereich: Bodenanker: Stahl, feuerverzinkt
Gerätegröße:
Länge: 188 cm
Breite: 53 cm
Höhe: 146 cm;
einschl. Betonfundament 40 x 70 x 35 oder eine gleichwertige Betonplatte zum Andübeln der Rutschbahn,
OK Fundament 40 cm unter OK Sandfläche;
einschl. Montage der Rutsche an Rutschenpodest,
einschl. Bodenaushub, verdrängter Boden ist seitlich zu planieren.
Menge: 1,000 St

**01.06.0004 Rutschbahnpodest liefern und einbauen**
Rutschbahnpodest ohne Geländer
Schnittholz Lärche kernfrei, kesseldruckimprägniert
zum Einbetonieren
Bestandteile:
für Anbaurutschbahnen,
Länge: 150 cm
Breite: 116 cm
Podesthöhe 25 cm
Standpfosten, Stahl, feuerverzinkt
4-Kantrohr 80 x 80 mm
2 Winkel, Edelstahl am Podestboden bei Position Anbaurutschbahn
Winkel: Länge 200 mm, Schenkel 40 x 80 mm
zur Vermeidung von Kordelfangstellen
Podestboden
Podestbodenbelag 3,5 x 9,5 cm, Unterkonstruktion: Zangen 4,5 x 15,4 cm, Unterzug 7,5 x 7,5 cm;
einschl. vier Betonfundamenten 50 x 50 x 55 cm,
Fundamentüberdeckung mind. 20 cm.
einschl. Bodenaushub, verdrängten Boden seitlich planieren.
Menge: 1,000 St

**01.06.0005 Sonnensegel liefern und montieren**
Sonnensegel liefern und montieren,
Sonnensegel, rechteckig,

Wasser- und luftdurchlässig,
Robustes & witterungsbeständiges High-Density-Polyethylene-Gewebe
Dichtes & robustes HDPE-Netzgewirke mit hohen Schattierungswerten;
Größe 600 x 400 cm,
Farbe: sandbeige,
einschl.4-fach-Flaschenzug mit
- 6 mm Tauwerk
- 1 x Seilklemme aus Kunststoff
- 2 x Umlenkrolle Einzelblock
- 2 x Karabinerhaken, Länge: 80 mm, Edelstahl V4A
einschl. Sonnensegel-Wandbefestigung aus V2A Edelstahl für WDVS (Wärmedämmverbundsystem) Mauerwerk mit Ankerplatte und Augschraube;
Es sind nur 2 Stück erforderlich, da 2 Ankerplatten bereits an Gebäudefassade vorhanden!
Entfernung zu den jeweiligen Verankerungsstellen:
nach Norden: ca.6 m und ca. 3.50 m,
nach Süden: ca.4 m
(siehe auch Ausführungsplan).
Menge: 1,000 St

#### Untertitel 01.07 Einfriedungen

**01.07.0001 Stabgitterzaun, im Baubereich zwischengelagert, wieder**
Stabgitterzaun, im Baubereich zwischengelagert, wieder herstellen,
Stabgitterzaun Höhe 1.20 m,
Länge der Elemente 2 m,
Pfosten Vierkantrohr 40 x 60 mm,
Torpfosten 80 x 80 mm.
transportieren und an geplanter Stelle wieder einbauen,
einschl. Erstellen der Pfosten- und Torfundamente sowie der Montage von zwei Gartentoren,
einschl. Bodenaushub,
verdrängten Boden seitlich planieren.
Menge: 15,000 m

**01.07.0002 Leistung wie zuvor in vollem Wortlaut beschrieben,**
Leistung wie zuvor in vollem Wortlaut beschrieben, jedoch gleichen Stabgitterzaun einschl. Pfosten zu liefern.
Menge: 5,000 m

#### Untertitel 01.08 Vegetationstechnische Arbeiten

**01.08.0001 Oberboden liefern und profilgerecht einbauen in**
Oberboden liefern und profilgerecht einbauen in Pflanzflächen,
gesiebter Oberboden 0/40, unkrautfrei,
Einbaudicke 40 cm.
Abrechung nach Fläche.
Menge: 15,000 m2

**01.08.0002 Oberboden liefern und profilgerecht einbauen in**
Oberboden liefern und profilgerecht einbauen in Rasenflächen,
gesiebter Oberboden 0/40, unkrautfrei,
Einbaudicke 20 cm.
Abrechung nach Fläche.
Menge: 250,000 m2

**01.08.0003 Baugrund lockern Bagger 30cm Kl.3-5**
StL-Nr. 0890450241341101
Baugrund lockern
mit Bagger
in kreuzweiser Bearbeitung,
Bearbeitungstiefe mind. 30 cm
Bodenklasse 3 bis 5
vor Auftrag der Vegetationsschicht
Steine von mehr als 10,0 cm Durchmesser
sowie Fremdkörper, Unkraut und schwerverrottbare Pflanzenteile sind abzulesen.
Sie werden Eigentum des AN und sind
einer Wiederverwertung zuzuführen
Menge: 265,000 m2

**01.08.0004 Bodenverbesserung der Pflanzflächen**
Oberbodengemisch herstellen und einbauen,
Oberboden, Korngröße max. 25 mm,
mit Zuschlagsstoffen mischen.
Lieferung Oberboden und alle Zuschlagsstoffe von AN
mit Kompost
Mischungsverhältnis 70:30 (Oberboden: Kompost)
organischer Dünger wie Horn-, Knochen- und Blutmehl, 8 kg/m3
Einbaudicke; ca 5 cm
Einbaubereich Pflanzflächen
Menge: 5,000 m3

**01.08.0005 Oberboden lockern**
Oberboden lockern für Pflanzflächen
maschinell durch Fräsen
Bearbeitungstiefe bis 10 cm
nach gleichmäßigem Aufbringen der
Bodenverbesserungsstoffe
aus der Vorposition
Menge: 15,000 m2

**01.08.0006 Oberbd.feinplan. Pflanzung Anschl.-2cm**
StL-Nr. 0890405240000212
Oberboden feinplanieren
Die Ebenflächigkeit unter der 4m-Latte darf die
Spaltenweite von 2 cm nicht übersteigen
für Pflanzbeete
Anschlüsse an Beläge wie Wege, Plätze und
dergleichen 2 cm tiefer als die Belagoberkante herstellen.
Steine, mit einem Durchmesser von mehr
als 5,0 cm, schwer verrottbare Pflanzenteile, Unkräuter und Fremdkörper ablesen.
Angefallenes Material wird Eigentum des AN
und ist einer Wiederverwertung zuzuführen
Menge: 15,000 m2

**01.08.0007 Oberboden lockern für Rasenflächen**
Oberboden lockern für Rasenflächen
maschinell durch Fräsen
Bearabeitungstiefe bis 20cm
Menge: 250,000 m2

**01.08.0008 Oberbd.feinplan. Rasen Anschl.-2cm**
StL-Nr. 0890405210000211
Oberboden feinplanieren
Die Ebenflächigkeit unter der 4m-Latte darf die
Spaltenweite von 2 cm nicht übersteigen
für Rasenflächen
Anschlüsse an Beläge wie Wege, Plätze und
dergleichen 2 cm tiefer als die Belagoberkante herstellen.
Steine, mit einem Durchmesser von mehr
als 5,0 cm, schwer verrottbare Pflanzenteile, Unkräuter und Fremdkörper ablesen.
Menge: 250,000 m2

#### Untertitel 01.09 Pflanzarbeiten

*Hinweis: Erläuterung*
Folgende Bäume, Sträucher, und Stauden sind zu liefern und nach Pflanzplan und/oder Angabe der Bauleitung in vorbereitete Pflanzflächen zu pflanzen einschl. wieder verfüllen und angießen der Pflanzen.

Sämtliche Pflanzen sind in der angegebenen Sorte zu liefern. Sortenänderungen sind nur nach Rücksprache mit der Bauleitung möglich.

**01.09.0001 Baumgruben herstellen,**
Baumgruben herstellen,
Größe 2,0 x 2,0
Aushubtiefe 80 cm, Lockerung der Sohle 40 cm
Boden der Bodenklasse 3, 4 und 5 ausheben;
das ausgehobene Material seitlich
profilgerecht einbauen
Verfüllen der Grube mit zu lieferndem Oberboden
Menge: 2,000 St

**01.09.0002 Heckengraben herstellen**
StLKNr. 10.08  904/100.42.24.00.01
Hecken- und Pflanzgräben ausheben
Grabenbreite 80 cm
Grabentiefe 40 cm,
Aushub seitlich planieren,
Bodenklasse 3 und 4 und 5
Menge: 20,000 m

*Hinweis: Bäume*

**01.09.0003 Apfel**
Apfelbaum "Rewena"
H, Container, 30l, STU 10/12
Menge: 1,000 St

**01.09.0004 Fraxinus ornus**
Fraxinus ornus -Blütenesche
SOL H, 4xv, mdB, STU 20/25, Breite 100-150, Höhe 400-500
Menge: 1,000 St

*Hinweis: Sträucher*

**01.09.0005 Carpinus betulus - Hainbuche**
Carpinus betulus - Hainbuche
Heister, 1xv, oB, 100/125
Menge: 80,000 St

**01.09.0006 Kerria japonica - Ranunkelstrauch**
Kerria japonica - Ranunkelstrauch
Sol, 3xv, mB, 100/1252
Menge: 2,000 St

**01.09.0007 Ribes alpinum "Schmidt"**
Ribes alpinum "Schmidt"
Container, 7,5 l, 60/80
Menge: 4,000 St

**01.09.0008 Salix pupurea "Nana" - Kugelweide**
Salix pupurea "Nana" - Kugelweide
Container, 3 l, 40/60
Menge: 12,000 St

*Hinweis: Kletterpflanzen*

**01.09.0009 Hydrangea petiolaris - Kletterhortensie**
Hydrangea petiolaris - Kletterhortensie
Container 7,5 l, 80/100
Menge: 2,000 St

*Hinweis: Stauden*

**01.09.0010 Alchemilla epipsila**
Menge: 5,000 St

**01.09.0011 Anemone japonica "Rosenschale"**
Menge: 3,000 St

**01.09.0012 Geranium, "Johnsons Blue"**
Geranium, "Rozanne"
Menge: 10,000 St

**01.09.0013 Geranium ibericum**
Geranium ibericum 'Vital'
Menge: 30,000 St

**01.09.0014 Vinca minor**
Menge: 10,000 St

**01.09.0015 Vinca minor "Alba"**
Menge: 10,000 St

**01.09.0016 Waldsteinia ternata**
Menge: 30,000 St

#### Untertitel 01.10 Rasenansaat

**01.10.0001 Fertigrasen**
Fertigrasen liefern und verlegen nach DIN 18035-4 und TL-Fertigrasen
Anzucht auf Natursandböden, die der Norm DIN 18035/4 entsprechen, aus mindestens 3
Poa pratensis und 2 Lolium perenne Sortengräsern mit der Bewertung mindestens 8 und 9
des Bundessortenamtes
Rollenformat Breite 1,20 m, Länge mind. 12 m, Sodendicke 25 mm
Die Nennschäldicke darf +/- 3 mm nicht überschreiten
Ein entsprechender Gütenachweis des Anzucht bodens bezüglich Korngrößenverteilung,
Nährstoffgehalt und Bodenreaktion ist vorzuhalten.
Projektive Bodendeckung mind. 95 % DIN EN 12231,
Filzdicke max. 5 - 10 mm, Schnitthöhe max. 30 mm,
Fremdgräseranteil max. 2 %,  pH-Wert 5,5 bis 7.
Stützgewebe im Anzuchtboden ist ausgeschlossen.
Für die Gräseranteile, maximale Filzdicke, sowie Schäldicke, -länge und - breite gilt
ebenso DIN 18035-4 .
Verlegung  auf erdfeuchter Tragschicht engfugig im Verbund
durchdringend wässern und andrücken.
Vor Verlegung der Sode ist die Rasentragschicht in Sodenbreite aufzurauhen.
Je nach Erfordernis müssen die Kanten neu nachgeschnitten werden.
Durch die Verlegetechnik ist zu gewährleisten, dass keine unterschiedlichen Verdichtungen
sowohl auf der RTS als auch auf der Rasensode entstehen (z.B. Spurenbildung).
Die verlegte Rasenfläche muss bei Abnahme frei von Verschmutzungen sein.
Menge: 120,000 m2

**01.10.0002 Rasenansaat**
Rasenfläche (Ansaat) herstellen
Rasen, DIN 18.917,
Saatgut in einem Arbeitsgang gleichmäßig aufbringen
und einarbeiten.
Saatgutmischung RSM 2.1 Gebrauchsrasen Standard
Die Saatgutmischung ist mit Gräsersorten auszustatten,
die in der RSM/FLL in die 2 höchsten Eignungsstufen
eingeordnet sind. Ausgabejahr RSM gültige Fassung.
Saatgutmenge 25 g/m2
Menge: 130,000 m2

#### Untertitel 01.12 Fertigstellungspflege

*Hinweis: Fertigstellungspflege Rasen*

**01.12.0001 Rasen mähen**
StL-Nr. 0893410201514002
Rasen mähen
Wuchshöhe 6-10 cm, Schnitthöhe 3 cm,
Anzahl der Schnitte: 5
Schnittfolge nach Wuchshöhe
Mähgut aufnehmen,
es wird Eigentum des Auftragnehmers
und ist einer Wiederverwertung zuzuführen
Fläche je Arbeitsgang in m2 ca: '135'
Menge: 1250,000 m2

**01.12.0002 Wässern der Rasenflächen**
Wässern der Rasenflächen
mit Schlauch
Wasser von vorhandenen Zapfstellen
5 Arbeitsgänge
Menge je Arbeitsgang ca. 25 l/m2
Menge: 1250,000 m2

**01.12.0003 Düngen der Rasenfläche**
Menge: 250,000 m2

*Hinweis: Fertigstellungspflege Pflanzflächen*

**01.12.0004 Pflanzfl. lockern mehrmals Mat.AN**
StL-Nr. 0893420221233101
Pflanzfläche bearbeiten
Lockern, Anzahl der Arbeitsgänge '5;
Fläche je Arbeitsgang 10 m2'
der Pflanzfläche,
trockene Triebe abschneiden, Verankerungen
nachrichten,
Fläche von Wildkräutern säubern,
Dauerwildkräuter ausgraben.
Anfallendes Material wird Eigentum des AN
und ist einer Wiederverwertung zuzuführen
Bearbeitungstiefe der jeweiligen Pflanzenart
anpassen.
Abrechnung in der Abwicklung.
Menge: 75,000 m2

**01.12.0005 Wässern Pflanzung**
StL-Nr. 0893490411400301
Wässern
der Pflanzfläche,
mit Schlauch
Wasser 'von vorhandenen Zapfstellen'
5 Arbeitsgänge,
Menge je Arbeitsgang ca: '25 l / m2
Abrechnung nach Arbeitsgängen.'
Menge: 75,000 m2

**01.12.0006 Düngen Pflanzflächen**
StL-Nr. 0893502230501128
Düngen
von Pflanzflächen
Dünger liefern
vom Auftraggeber vorgeschriebenes Produkt
'NPK-Volldünger, 7 % N, 3 % P205,6 % K2O'
das Verpackungsmaterial des Düngers
wird Eigentum des Auftragnehmers
und ist einer Wiederverwertung zuzuführen
Dünger gleichmäßig aufbringen
Ausbringmenge über 20 bis 40 g pro m2
Menge: 15,000 m2

**01.12.0007 Pflanzfläche schützen nach der Pflanzung**
Pflanzfläche schützen nach der Pflanzung
vor Verunkrauten und Austrocknung durch Abdecken mit
Rindenmulch; Dicke der Mulchdecke 3 cm
Menge: 15,000 m2

**01.12.0008 Wässern der Baumscheiben mit Schlauch**
Wässern der Baumscheiben mit Schlauch,
Wassern kann dem vorhandenen Gartenwasseranschluss entnommen werden;
5 Arbeitsgänge, Menge je Arbeitsgang ca. 250 l.
Abrechnung nach Arbeitsgängen.
Menge: 10,000 St

#### Untertitel 01.13 Stundenlohnarbeiten

*Hinweis: Hinweis zu Stundenlohnarbeiten*
Verrechnungssätze für Löhne

Die Verrechnungssätze für die nachstehenden Lohn- und
Berufsgruppen sind unaufgegliedert anzubieten.

In ihnen sind enthalten:
- Lohn- und Gehaltskosten,
- Lohn- und Gehaltsnebenkosten,
- Sozialkosten einschließlich Sozialkassenbeiträge,
- Gemeinkostenanteile,
- Gewinn.

Zuschläge zu den Verrechnungssätzen für vom Auftraggeber angeordnete oder zu vertretende Nacht-, Sonntags-, Feiertags- und Mehrarbeit (Überstunden) sind
gesondert nachzuweisen; sie werden in Höhe der tariflichen Vereinbarung vergütet.

Für Nacht-, Sonntags- und Feiertagsarbeit wird als
Zuschlag nur der Beitrag zur gesetzlichen Unfallversicherung vergütet. Für Mehrarbeit werden zusätzlich
die Sozialkosten vergütet.

Beschäftigt der Bieter bei einer der nachstehenden
Lohn- / Berufsgruppen keine Arbeitskräfte, hat er dies
anzugeben und statt dessen den Einsatz möglichst
gleichwertiger Arbeitskräfte anzubieten.

**01.13.0001 Stundenlohn Vorarbeiter**
Stundenlohn Vorarbeiter
Stundenlohnarbeiten Landschaftsbauarbeiten
Landschaftsg.-Vorarbeiter/in Berufsgruppe 3
Menge: 10,000 h

**01.13.0002 Stundenlohn Landschaftsgärtner/in**
Stundenlohn Landschaftsgärtner/in
Stundnelohnarbeiten Landschaftsbauarbeiten
Landschaftsgärtner/in Berufsgruppe 5
Menge: 30,000 h

**01.13.0003 Stundenlohn Handwerker/in**
Stundenlohn Handwerker/in
Stundenlohn Landschaftsbauarbeiten
Handwerker/in Berufsgruppe 7
Menge: 10,000 h

**01.13.0004 Lastkraftwagen Nutzlast bis 8 t.**
1. Lastkraftwagen Nutzlast bis 8 t
einschl. Bedienung
Menge: 2,000 h

**01.13.0005 Radlader**
Radlader
Planier- und Ladegeräte
Radlader, luftbereift,
Motorleistung 19 bis 37 kW (26-50 PS)
einschl. Bedienung
Menge: 2,000 h

**01.13.0006 Minibagger, Reifen, Tieflöffel 0,5 m3**
Minibagger, Reifen, Tieflöffel 0,5 m3
Minibagger, Fahrwerk mit Bereifung,
mit Tieflöffel,
Löffelinhalt bis 0,5m3
einschl.Bedienung.
Menge: 2,000 h

**01.13.0007 Kleingeräte**
Kleingeräte mit E- bzw. Verbrennungsmotor
(Trennschneider, bohrmaschine, ect.)
einschl. Bedienung
Menge: 5,000 h
